# Betrieb und Verkehr Niederlassung West
Angebotsaufforderung (GAEB DA XML 3.2, DA83)
Projekt: NL-West-Betrieb
Währung: EUR
Auftraggeber: Autobahn GmbH des Bundes, Niederlassung West (Montabaur), Autobahn GmbH-NL West, Bahnhofsplatz 1-3, 56410 Montabaur, Bahnhofsplatz 1-3, 56410 Montabaur
Erstellt mit: GXML Toolbox V3.3 R20230829, iTWO_64 V25.0.772, 15.07.2026

## 260-26-6053 Los 2: Rahmenvertrag AS Wiesbaden
Datum: 15.07.2026

### Abschnitt 01 Miete für Grün- & Gehölzpflege

#### Unterabschnitt 01.00 Ferngesteuerte Raupenfahrzeuge

**01.00.0001 Miete ferngest. Raupenf. bis 25 PS**
Ferngesteuertes Raupenfahrzeug bis 25 PS mit Schlegeläher und beidseitigen Gummilaufbändern/-ketten.

Die Abholung des Raupenfahrzeuges erfolgt durch den Auftraggeber beim Auftragnehmer.

Neues oder gebrauchtes Miet-Raupenfahrzeug
(max. zwei Jahre alt).

Motorleistung: Mindestens 20 Ps / Maximal 25 Ps

Diesel- oder Benzintreibstoff mit Tankvolumen mindestens 10 l.

Betriebsgewicht: Maximal 600 kg

Professionelle Fernsteuerung mit doppeltem Akku und Ladegerät.

technische mögliche Hangneigung bis min. 55 Grad

Anbaugerät: Schlegelmäher
- Schlegelmäher mit Y-Schlegeln
- Schlegelrotor mit Y-Schlegeln, der in beide Richtungen arbeiten kann
- stufenlose Schnitthöhenverstellung
- Schnittbreite mindestens 1000mm
- Schneidedurchmesser bis 50mm

Verschleißteile sind mit in die Miete einzurechnen und werden nach Bedarf durch den AG/AM rechtzeitg nachgefordert.

Abgerechnet wird der Mietpreis je Arbeitswoche.

Zudem hat der Vermieter bei der Übergabe sowie bei der Rückgabe jeweils ein Übernahmeprotokoll anzufertigen.

Die bei der Übernahme festgestellten Mängel sind vom Vermieter unverzüglich zu beseitigen.
Festgestellte Mängel, die bei der Rückgabe auf eine unsachgemäße Behandlung des Gerätes auf den Mieter zurückzuführen sind, werden erstattet.

Maschinenversicherung und Unterweisung sind in den Mietpreis einzukalkulieren.
Menge: 240,000 Wo

**01.00.0002 Miete ferngest. Raupenf. 50 - 60 PS**
Ferngesteuertes Raupenfahrzeug mit Gestrüppmähkopf und beidseitigen Gummilaufbändern/-ketten.

Die Abholung des Raupenfahrzeuges erfolgt durch den Auftraggeber beim Auftragnehmer.

Neues oder gebrauchtes Miet-Raupenfahrzeug
(max. zwei Jahre alt).

Motorleistung: Mindestens 50 Ps / Maximal 60 Ps

Dieseltreibstoff und HVO100 tauglich

Betriebsgewicht: maximal 2.000 kg inkl. Anbaugerät

Professionelle Fernsteuerung mit doppeltem Akku und Ladegerät.

technische mögliche Hangneigung bis min. 55 Grad

Hydraulische Breitenverstellung des Fahrwerkes möglich.

Anbaugeräte: Gestrüppmulcher
- Arbeitsbreite mindestens 120cm
- Schneidedurchmesser bis 8cm
- Frontschutz mit Ketten

Verschleißteile sind mit in die Miete einzurechnen und werden nach Bedarf durch den AG/AM rechtzeitg nachgefordert.

Abgerechnet wird der Mietpreis je Arbeitswoche.

Zudem hat der Vermieter bei der Übergabe sowie bei der Rückgabe jeweils ein Übernahmeprotokoll anzufertigen.

Die bei der Übernahme festgestellten Mängel sind vom Vermieter unverzüglich zu beseitigen.
Festgestellte Mängel, die bei der Rückgabe auf eine unsachgemäße Behandlung des Gerätes auf den Mieter zurückzuführen sind, werden erstattet.

Maschinenversicherung und Unterweisung sind in den Mietpreis einzukalkulieren.
Menge: 400,000 Wo

**01.00.0003 Miete Anbaugerät Forstmulcher**
Anbaugerät Forstmulcher für ferngesteuertes Raupenfahrzeug der Position 00.00.0002.

Die Abholung des Anbaugerätes erfolgt durch den Auftraggeber beim Auftragnehmer.

Arbeitsbreite mindestens 100cm

Schneiddurchmesser bis 12cm

Verstärkte Rotorwelle mit feststehenden Werkezeugen mit Hartmetall-Einsätzen

Hyraulische Drückervorrichtung

Hydraulische Frontklappe

Riemen- und Antriebsgehäuse verstärkt mit Anfahrschutz
Menge: 200,000 Wo

**01.00.0004 Miete ferngest. Raupenf. 70 . 80 PS**
Ferngesteuertes Raupenfahrzeug mit Forstmulcher und beidseitigen Gummilaufbändern/-ketten.

Die Abholung des Raupenfahrzeuges erfolgt durch den Auftraggeber beim Auftragnehmer.

Neues oder gebrauchtes Miet-Raupenfahrzeug
(max. zwei Jahre alt).

Motorleistung: Mindestens 70 Ps / Maximal 80 Ps

Dieseltreibstoff und HVO100 tauglich

Betriebsgewicht: Maximal 2.500 kg inkl. Anbaugerät

Professionelle Fernsteuerung mit doppeltem Akku und Ladegerät.

Hydraulische Breitenverstellung des Fahrwerkes möglich.

Anbaugeräte: Forstmulcher
- Arbeitsbreite mindestens 100cm
- Schneidedurchmesser bis 12cm
- Frontschutz mit Ketten

Verschleißteile sind mit in die Miete einzurechnen und werden nach Bedarf durch den AG/AM rechtzeitg nachgefordert.

Abgerechnet wird der Mietpreis je Arbeitswoche

Zudem hat der Vermieter bei der Übergabe sowie bei der Rückgabe jeweils ein Übernahmeprotokoll anzufertigen.

Die bei der Übernahme festgestellten Mängel sind vom Vermieter unverzüglich zu beseitigen.
Festgestellte Mängel, die bei der Rückgabe auf eine unsachgemäße Behandlung des Gerätes auf den Mieter zurückzuführen sind, werden erstattet.

Maschinenversicherung und Unterweisung sind in den Mietpreis einzukalkulieren.
Menge: 80,000 Wo

**01.00.0005 Miete Anbaugerät Stubbenfräse**
Anbaugerät Stubbenfräse für ferngesteuertes Raupenfahrzeug der Position 00.00.0004.

Die Abholung des Anbaugerätes erfolgt durch den Auftraggeber beim Auftragnehmer.

Durchmesser Fräsrad mind. 550mm

Durchmesser Fräsrad mit Zähnen mind. 640mm

Stärke des Fräsrad mind. 25mm

Benötige Hydraulik mind. 80 bis 105 L/min bei 350 Bar
Menge: 40,000 Wo

**01.00.0006 Unterweis. für Betriebsdienstm.**
Sicherheitsunterweisung für das Führen der Raupenfahrzeuge in Theorie und Praxis gemäß DGUV Vorschrift 1 (ehem. BGV A1) und DGUV Regel 100-500 (ehem. BGR 500 Kapitel 2.12).
Hier sollen die jeweiligen Betriebsdienstmitarbeiter der Autobahnmeistereien vor Ort durch den Auftragnehmer unterwiesen werden.
Abgerechnet wird eine Sicherheitsunterweisung je 10 Mitarbeiter.
Menge: 24,000 St

#### Unterabschnitt 01.01 Mobilbagger zur Gehölzpflege

**01.01.0001 Miet-Mobilbagger m. Baumschere**
Miet-Mobilbagger 12 bis 16 to einschließlich einer Baumschere.

Baumschere passend für Bagger 12 bis 16 to.
- Schneiddurchmesser Weichholz min. 230mm
- Öffnungsweiete Schere mind. 450mm
- Schwenkwerk mit Schwenkwinkel 2x45 Grad
- benötigte Hydraulikleistung 100 bis 110 L/min bei max. 300 Bar

Der Mobilbagger muss zwingend über eine mechanische oder hydraulische Schnellwechselvorrichtung für weitere Anbaugeräte sowie einer Mindesthubleistung von 2,5 t verfügen.

Zusätzlich ist die Kabine des Baggers mit einem Frontschutz- und Dachschutzgitter auszustatten.

Der Mobilbagger ist während der Mietzeit mit einer erforderlichen Sicherheitskennzeichnung (weiß-rot-weiße Warnmarkierung) gemäß DIN 30710 und nach StVO auszustatten.

Der Mobil-Bagger ist mit mind. einer Rundumkennleuchte auf der Fahrerkabine auszustatten.

Abgerechnet wird der Mietpreis je Arbeitswoche.

Zudem ist durch den Vermieter bei der Übergabe sowie bei der Rückgabe jeweils ein Übernahmeprotokoll anzufertigen.

Die bei der Übernahme festgestellten Mängel sind vom Vermieter unverzüglich zu beseitigen.
Eine Übernahme durch den Mieter erfolgt erst nach der Mängelbeseitigung.

Festgestellte Mängel, die auf eine unsachgemäße Behandlung des Gerätes auf den Mieter zurückzuführen sind, werden erstattet.

In den Mietpreis sind die Maschinenversicherung, der An- und Abtransport sowie die Unterweisung für die Beschäftigten einzukalkulieren.
Menge: 200,000 Wo

**01.01.0002 An- u. Abtransport Mobilbagger**
An- und Abtransport eines Miet-Mobilbaggers einschließlich Baumschere.
Lieferadresse gemäß des Bestellscheins an einen Standort des Lieferstellenverzeichnisses.
Eine evtl. erforderliche LKW-Maut ist mit in diese Leistungsposition einzurechnen.

Zudem ist durch den Vermieter bei der Übergabe sowie bei der Abholung jeweils ein Übernahmeprotokoll anzufertigen.

Die bei der Übernahme festgestellten Mängel sind vom Vermieter unverzüglich zu beseitigen.
Eine Übernahme durch den Mieter erfolgt erst nach der Mängelbeseitigung.

Festgestellte Mängel, die auf eine unsachgemäße Behandlung des Gerätes auf den Mieter zurückzuführen sind, werden erstattet.

Abgerechnet wird diese Leistungsposition einmal für die Übergabe / Anlieferung und einmal für die Abholung.
Menge: 16,000 St

**01.01.0003 Zusätzl. Anbaug. / Forstmulcher**
Zusätzliches passendes Anbaugerät/Forstmulcher zur OZ 00.001.0001.

Die Abholung des Anbaugerätes erfolgt durch den Auftraggeber beim Auftragnehmer.

Forstmulcher mit hydraulischem Kolbenmotor und variablem Drehmoment
(120-180 L/min).
Motor integriert in den Rahmen zum Schutz von Stößen und Schmutz.
Mulchdurchmesser max.: 200 mm
Gegenschneide aus Stahl.
Gewicht min/max.: 1.000 kg/1.400 kg
Arbeitsbreite min/max.: 1.100 mm/1.400 mm
Hydraulische Schutzklappe sowie Staubschutzklappe.
Angeschraubte Schutzketten um übermäßig hohen Durchsatz zu verhindern.

Abgerechnet wird der Mietpreis je Arbeitswoche.
Menge: 160,000 Wo

**01.01.0004 Zusätzl. Anbaug. / Stubbenfräse**
Zusätzliches passendes Anbaugerät/Stubbenfräse zur OZ 00.001.0001.

Die Abholung des Anbaugerätes erfolgt durch den Auftraggeber beim Auftragnehmer.

Stubbenfräse mit hydraulischem Antrieb.
Durchmesser Fräsrad mind. 630mm
Stärke Fräsrad mind. 25mm
Hartmetall Zähne
Hydraulischer Späneschutz notwendig.
Benötigte Hydraulikleistung 80 bis 110 L/min bei max. 350 Bar

Abgerechnet wird der Mietpreis je Arbeitswoche.
Menge: 80,000 Wo

**01.01.0005 Unterweis. für Betriebsdienstm.**
Sicherheitsunterweisung von Erdbaumaschinenführern in Theorie und Praxis gemäß DGUV Vorschrift 1 (ehem. BGV A1) und DGUV Regel 100-500 (ehem. BGR 500 Kapitel 2.12).
Hier sollen die jeweiligen Betriebsdienstmitarbeiter der Autobahnmeistereien vor Ort durch den Auftragnehmer unterwiesen werden.
Abgerechnet wird eine Sicherheitsunterweisung je 10 Mitarbeiter.
Menge: 5,000 St

**01.01.0006 Ersatzmessersatz liefern**
Ersatzmessersatz für Baumschere nach Bestellung durch AG liefern.

Lieferung zu den Autobahnmeistereien gemäß Leistungsverzeichnis.

Abgerechnet wird ein Messersatz je Bestellung einschließlich der Frachtkosten
Menge: 8,000 St
